# Gerüstbau
Angebotsaufforderung (GAEB DA XML 3.2, DA83)
Projekt: byndl-MUSTER-EFH
Währung: EUR
Erstellt mit: byndl, byndl Bauplattform (byndl.de), 16.10.2026

## GER Leistungsverzeichnis Gerüstbau
Datum: 16.10.2026

### 00 Vorbemerkungen

*Hinweis*
MUSTER: Beispiel-Leistungsverzeichnis von byndl.de für ein Beispielprojekt – Kernsanierung eines Einfamilienhauses (Baujahr 1968) mit energetischer Modernisierung, rund 147 m² Bodenfläche, unbewohnt während der Bauzeit. Mengen, Maße, Preise und Annahmen gelten nur für dieses Beispiel und ersetzen weder Planung noch Bestandsaufnahme; Preise sind eine Kostenschätzung als Orientierung, verbindlich ist erst das Angebot eines Betriebs nach dem Ortstermin. Für ein eigenes Vorhaben entsteht das passende Leistungsverzeichnis unter byndl.de aus der Beschreibung des eigenen Projekts.
GRUNDLAGEN: Ausführung nach VOB Teil C, ATV DIN 18299 (Allgemeine Regelungen für Bauarbeiten jeder Art) und ATV DIN 18451 (Gerüstarbeiten); Arbeitsgerüst nach DIN EN 12811-1, Dachfangschutz als Schutzgerüst nach DIN 4420-1; Bereitstellung, Prüfung und Benutzung nach TRBS 2121-1 und DGUV Information 201-011. Zu errichten ist ein Systemgerüst mit allgemeiner bauaufsichtlicher Zulassung bzw. Bauartgenehmigung in Regelausführung nach der Aufbau- und Verwendungsanleitung (AuV) des Herstellers; die Standsicherheit ist damit nachgewiesen, Abweichungen von der Regelausführung sind nicht vorgesehen. Vertragsgrundlage ist der byndl-Werkvertrag zum Pauschalfestpreis in Anlehnung an die VOB/B.
MATERIAL/SYSTEM: Rahmen-Systemgerüst eines Herstellers (z. B. Layher Blitz oder gleichwertig), Mischsysteme unzulässig; Lastklasse 3 (2,0 kN/m²), Breitenklasse W09 (Belagbreite mindestens 0,90 m), Beläge in allen Gerüstlagen, dreiteiliger Seitenschutz aus Geländerholm, Zwischenholm und Bordbrett, Zugang über innenliegende Leitergänge mit Durchstiegsbelägen. Verankerung mit WDVS-tauglichen Gerüsthaltern, deren Schaftlänge die Dämmstärke von 160 mm zuzüglich Wandabstand überbrückt, in Dübeln, die für Hochlochziegel geeignet und zugelassen sind. Der Dachfangschutz wird mit Schutzwänden aus Systemschutzgittern des Gerüstherstellers ausgeführt.
UNTERGRUND/BESTAND: Freistehendes Einfamilienhaus, Baujahr 1968, Grundriss 10,50 m (Traufseiten Nord und Süd) × 9,00 m (Giebelseiten Ost und West), Satteldach 40°, Traufe ca. +4,45 m, First ca. +8,30 m über Gelände. Verankerungsgrund ist Hochlochziegel-Mauerwerk 30 cm mit ca. 2 cm Kalkzement-Außenputz; die Tragfähigkeit der Verankerung ist durch Probebelastungen nach AuV nachzuweisen. Aufstellflächen: ebenes Grundstück mit Rasen-, Pflaster- und Terrassenflächen. Vor den Kellerfenstern liegen 5 Lichtschächte, deren Abdeckroste nicht als Aufstandsfläche dienen dürfen; die Feldeinteilung ist entsprechend zu wählen. Während der Standzeit legt das Gewerk Außenanlagen entlang der Fassade einen 0,40 m breiten und 0,40 m tiefen Sockelstreifen frei; Wandabstand und Lastverteilung (Unterlegbohlen) sind so zu wählen, dass die Standsicherheit an der Grabenkante gewahrt bleibt. Die gewählte Aufstelllösung ist nach dem Ortstermin mit dem verbindlichen Angebot zu bestätigen.
SCHNITTSTELLEN: Das Gerüst wird von den Gewerken Dachdeckerarbeiten, Zimmererarbeiten, Fenster und Türen, Fassadenbau, Photovoltaik, Schlosser-/Metallbau und Abbruch/Entkernung genutzt; Netze, Planen oder sonstige Bespannungen sind nicht vorgesehen. Das Verschließen der Verankerungslöcher im WDVS nach dem Gerüstabbau erfolgt durch das Gewerk Fassadenbau. Material- und Schrägaufzüge stellt das jeweils nutzende Gewerk. Anbauten Dritter am Gerüst (z. B. die Schuttrutsche des Gewerks Abbruch/Entkernung) sind nur nach Freigabe durch den Auftragnehmer zulässig. Die Montage der neuen Rinnen und Fallrohre durch das Gewerk Dachdeckerarbeiten erfolgt vor dem Gerüstabbau.
MENGEN/AUFMASS: Das vorläufige Angebot erfolgt auf Basis der in diesem LV angegebenen Mengen; eine Mengenprüfung durch den Bieter ist vor vorläufiger Beauftragung nicht möglich und wird nicht vorausgesetzt. Nach vorläufiger Beauftragung sind Mengen und örtliche Gegebenheiten im Rahmen des Ortstermins bzw. anhand von Plänen und Unterlagen zu verifizieren; mit Abgabe des verbindlichen Angebots gelten die Mengen als vom Bieter geprüft. Die Gerüstfläche ist aus Gerüstlänge (in Belagmitte einschließlich Eckausbildung) × Gerüsthöhe je Seite ohne Öffnungsabzug ermittelt; die Gesamtfläche von 263,8 m² ist für alle flächenbezogenen Positionen verbindlich. Vergütet wird ein Pauschalfestpreis auf Grundlage des verbindlichen Angebots; ein Abrechnungsaufmaß findet nicht statt. Eventual-/Bedarfspositionen (NEP) sind nicht im Pauschalfestpreis enthalten und werden nur auf Anordnung des Auftraggebers zum angebotenen Einheitspreis vergütet.
KALKULATION: In die Einheitspreise einzurechnen sind die Nebenleistungen nach ATV DIN 18299 und ATV DIN 18451 Abschnitt 4, insbesondere An- und Abtransport, Verankerung einschließlich Probebelastung, Prüfung und Freigabe nach dem Aufbau durch eine befähigte Person mit Kennzeichnung und Übergabeprotokoll, lastverteilende Unterlegbohlen unter den Fußspindeln zum Schutz der Aufstellflächen sowie das Räumen der Aufstellflächen nach dem Abbau. Die Grundstandzeit von 4 Wochen ist im Preis für Lieferung, Auf- und Abbau enthalten und wird nicht gesondert vergütet. Baustrom und Bauwasser stellt der Auftraggeber kostenlos. Alle Preise netto zuzüglich gesetzlicher Mehrwertsteuer.
BAUSTELLE/LOGISTIK: Zufahrt für LKW bis 7,5 t über die eigene Einfahrt; Lagerfläche auf dem Grundstück ca. 60 m²; die Zufahrt zum Containerstellplatz in der Einfahrt ist freizuhalten. Das Gerüst steht vollständig auf dem eigenen Grundstück; öffentliche Verkehrsflächen werden nicht in Anspruch genommen, eine verkehrsrechtliche Genehmigung und ein Schutzdach sind nicht erforderlich. Wohngebiet, Arbeitszeiten werktags 7 bis 18 Uhr; das Haus ist während der gesamten Bauzeit unbewohnt.
AUSFÜHRUNGSBEDINGUNGEN: Aufbau vor Beginn der Dach-, Fenster- und Fassadenarbeiten nach Abruf durch den Auftraggeber; die Vorlaufzeit ist im verbindlichen Angebot anzugeben. Geplante Gebrauchsüberlassung insgesamt 13 Wochen ab Freigabe (4 Wochen Grundstandzeit zuzüglich 9 Wochen Verlängerung). Der innenliegende Seitenschutz wird nach Fertigstellung der Dämmarbeiten auf Anforderung des Gewerks Fassadenbau zurückgebaut. Der Abbau erfolgt erst nach schriftlicher Freigabe durch den Auftraggeber.
SICHERHEIT: Die Prüfung vor jeder Benutzung obliegt den nutzenden Unternehmen nach TRBS 2121-1. Nach Umbauten ist das Gerüst durch den Auftragnehmer erneut zu prüfen, zu kennzeichnen und freizugeben. Die zulässige Belastung der Lastklasse 3 ist auf der Gerüstkennzeichnung anzugeben; die Lagerung von Dachziegel- oder Dämmstoffpaletten auf den Belägen ist nicht vorgesehen.

### 01 Fassadengerüst

#### 01.01 Fassadengerüst

**01.01.001 Fassadengerüst rundum, Lastklasse 3, W09 – Lieferung, Auf- und Abbau einschließlich Grundstandzeit 4 Wochen**
Lieferung, Auf- und Abbau eines Fassadengerüsts als Rahmen-Systemgerüst um das gesamte Gebäude, Gerüstlänge an den Traufseiten Nord und Süd je 12,40 m und an den Giebelseiten Ost und West je 10,90 m, Lastklasse 3 (2,0 kN/m²), Breitenklasse W09, nach DIN EN 12811-1 in Regelausführung gemäß AuV des Herstellers. Wandabstand der Belaginnenkante ca. 0,50 m zum Bestandsmauerwerk, so dass nach Aufbringen des WDVS mit 160 mm Dämmung ein Abstand von höchstens ca. 0,30 m verbleibt; Gerüstlagen im Abstand von ca. 2,0 m mit Belag in allen Lagen. An den Traufseiten liegt die oberste Lage höchstens 1,50 m lotrecht unter der Traufkante (Gerüsthöhe 4,45 m), an den Giebelseiten wird das Gerüst abgetreppt bis zum Ortgang geführt, Seitenschutz mindestens 1,00 m über Ortgang. Dreiteiliger Seitenschutz außen sowie innenliegender Seitenschutz, solange der Abstand Belag–Wand mehr als 0,30 m beträgt; einmaliger Rückbau des inneren Seitenschutzes nach Fertigstellung der Dämmung auf Anforderung. Zugang über innenliegende Leitergänge mit Durchstiegsbelägen, Verankerung im Hochlochziegel mit WDVS-tauglichen Gerüsthaltern und geeigneten Dübeln einschließlich Probebelastung nach AuV, Aufstellung auf Fußspindeln mit lastverteilenden Unterlegbohlen. Eingeschlossen sind An- und Abtransport, Prüfung und Freigabe durch eine befähigte Person mit Übergabeprotokoll und Kennzeichnung sowie die Gebrauchsüberlassung für eine Grundstandzeit von 4 Wochen ab Freigabe. Gerüstfläche ohne Abzug von Öffnungen.
Hinweis: Gerüstlänge in Belagmitte = Wandlänge + 2 × 0,95 m (Wandabstand 0,50 m + halbe Belagbreite 0,45 m). Traufseiten 2 × 12,40 m × 4,45 m = 110,36 m²; Giebel 2 × (10,90 m × 5,45 m + 0,5 × 9,00 m × 3,85 m) = 2 × 76,73 m² = 153,46 m²; Summe 263,82 m², angesetzt 263,8 m².
Menge: 263,800 m²

**01.01.002 Durchgangsfelder vor Haustür und Hebe-Schiebe-Tür – Lieferung und Einbau von Durchgangsrahmen**
Lieferung und Einbau je eines Durchgangsfeldes im Fassadengerüst vor der Haustür an der Nordseite (Rohbau-Richtmaß 1,135 × 2,135 m) und vor der neuen Hebe-Schiebe-Tür an der Südseite (Rohbau-Richtmaß 3,010 × 2,260 m) mit Durchgangsrahmen des Gerüstsystems nach AuV, lichte Durchgangshöhe mindestens 2,30 m. Die unterste Gerüstlage entfällt im Durchgangsbereich; die darüberliegenden Lagen, der Seitenschutz und die Verankerung werden systemgerecht abgefangen, die Feldbreite entspricht mindestens der jeweiligen Öffnungsbreite. Der Durchgang an der Haustür dient während der gesamten Standzeit als Zugang zum Gebäude, der Durchgang an der Hebe-Schiebe-Tür dem Einbringen des Türelements durch das Gewerk Fenster und Türen. Einschließlich Kennzeichnung und Gebrauchsüberlassung über die gesamte Standzeit des Fassadengerüsts.
Hinweis: 1 Stk Haustür Nord + 1 Stk Hebe-Schiebe-Tür Süd (Öffnungsmaße laut Fensterliste).
Menge: 2,000 Stk

### 02 Dachfangschutz

#### 02.01 Dachfangschutz

**02.01.001 Dachfangschutz an beiden Traufseiten (Nord und Süd) – Lieferung, Auf- und Abbau einschließlich Grundstandzeit 4 Wochen**
Lieferung, Auf- und Abbau eines Dachfangschutzes (Dachfanggerüst) als Schutzgerüst nach DIN 4420-1 auf der obersten Lage des Fassadengerüsts an den Traufseiten Nord und Süd über die volle Gerüstlänge von je 12,40 m einschließlich Eckausbildung zu den Giebelseiten. Fangbelag höchstens 1,50 m lotrecht unterhalb der Traufkante, Schutzwand aus Systemschutzgittern des Gerüstherstellers in der für 40° Dachneigung nach DIN 4420-1 erforderlichen Höhe und im erforderlichen Abstand zur Traufkante, an den Gerüstenden mit seitlichem Abschluss. Der Dachfangschutz sichert die Arbeiten der Gewerke Dachdeckerarbeiten, Zimmererarbeiten, Photovoltaik und Abbruch/Entkernung (Schornstein) auf der Dachfläche. Eingeschlossen sind Prüfung und Freigabe durch eine befähigte Person, Kennzeichnung sowie die Gebrauchsüberlassung für eine Grundstandzeit von 4 Wochen ab Freigabe.
Hinweis: 2 Traufseiten × 12,40 m Gerüstlänge = 24,8 m (Traufe Dach 2 × 11,10 m zuzüglich Eckausbildung).
Menge: 24,800 m

### 03 Gebrauchsüberlassung (Standzeit)

#### 03.01 Gebrauchsüberlassung (Standzeit)

**03.01.001 Gebrauchsüberlassung des Gesamtgerüsts über die Grundstandzeit hinaus, Woche 5 bis 13, je Woche**
Verlängerung der Gebrauchsüberlassung des Gesamtgerüsts, bestehend aus dem Fassadengerüst mit 263,8 m² nach Pos. 01.01.001 einschließlich der Durchgangsfelder und dem Dachfangschutz mit 24,8 m nach Pos. 02.01.001, über die im Auf- und Abbaupreis enthaltene Grundstandzeit von 4 Wochen hinaus für die geplanten 9 weiteren Wochen (Woche 5 bis 13), Einheitspreis je Woche für das Gesamtgerüst. Eingeschlossen ist das Vorhalten in betriebssicherem, freigegebenem Zustand ohne Umbauten. Die Standzeit beginnt mit der Freigabe des Gesamtgerüsts. Umbauten auf Anordnung werden über Pos. 04.01.002 vergütet.
Hinweis: Gesamtstandzeit 13 Wochen laut Bauzeitenplan (Freigabe vor dem Rückbau der Dacheindeckung bis zum Abbau nach Montage der Fallrohre) − 4 Wochen Grundstandzeit = 9 Wochen; Mietansatz für 263,8 m² Fassadengerüst und 24,8 m Dachfangschutz.
Menge: 9,000 Wo

### 04 Sonstiges / Eventualpositionen

#### 04.01 Sonstiges / Eventualpositionen

**04.01.001 NEP: Gebrauchsüberlassung des Gesamtgerüsts je weitere Woche über Woche 13 hinaus**
Bedarfsposition: Verlängerung der Gebrauchsüberlassung des Gesamtgerüsts (Fassadengerüst 263,8 m² einschließlich Durchgangsfelder und Dachfangschutz 24,8 m) über die geplante Gesamtstandzeit von 13 Wochen hinaus, Einheitspreis je weitere Woche, Leistungsumfang wie Pos. 03.01.001. Die Leistung ist nicht im Pauschalfestpreis enthalten. Vergütung nur auf Anordnung des Auftraggebers zum angebotenen Einheitspreis nach der tatsächlich angeordneten Verlängerung.
Hinweis: Nur bei Bauzeitverlängerung über 13 Wochen.
Bedarfsposition (NEP): Abrechnung nur bei tatsächlicher Beauftragung/Ausführung.
Menge: 1,000 Wo

**04.01.002 NEP: Gerüstanpassung auf Anordnung, je Einsatz**
Bedarfsposition: Anpassung des Gerüsts während der Standzeit auf Anordnung des Auftraggebers, z. B. Umsetzen von Belägen, Seitenschutz oder Gerüsthaltern für Anschlussarbeiten an Fensterbänken, Rollladenkästen, Vordach oder Dachrand der nutzenden Gewerke. Je Einsatz mit An- und Abfahrt, Arbeitszeit bis zu 1 Stunde für 2 Gerüstbauer, einschließlich erneuter Prüfung, Freigabe und Kennzeichnung. Die Leistung ist nicht im Pauschalfestpreis enthalten; Vergütung nur auf Anordnung zum angebotenen Einheitspreis.
Hinweis: Bedarf ergibt sich aus der Nutzung durch mehrere Gewerke nacheinander.
Bedarfsposition (NEP): Abrechnung nur bei tatsächlicher Beauftragung/Ausführung.
Menge: 1,000 Stk
